# BB2006-2 Rückbau Alte Sporthalle GSAA
Angebotsaufforderung (GAEB 90, DA83)
DV-Nummer: BB2006-2
Währung: EUR
Auftraggeber: Stadtverwaltung Strausberg, Hegermühlenstraße 58, 15344 Stra

## Rückbau alte Sporthalle GSAA
Datum: 20.02.26

*Hinweis*
VORBEMERKUNG
Das vorliegende Leistungsverzeichnis beschreibt
sämtliche Arbeiten zum Rückbau der ehemaligen
Sporthalle der Grundschule am Annatal in 15344
Strausberg.
Die Ausführung umfasst die vollständige Demontage und
Entsorgung der Gebäudestruktur
einschließlich aller schadstoffhaltigen Bauteile.
Grundlage der Ausschreibung sind das Rückbau- und
Entsorgungskonzept der Competenza GmbH
(Berichts-Nr. BB2006-2B vom 02.02.2026) sowie die
zugehörigen Bestandsunterlagen und
Schadstoffuntersuchungen (Berichtsnummer BB2006-2A vom
02.02.2026).
Die Arbeiten sind nach den geltenden gesetzlichen
Vorgaben, den einschlägigen technischen Regeln
sowie den Anforderungen an einen sicheren und
emissionsarmen Rückbau durchzuführen. Sämtliche
Leistungen sind so auszuführen, dass die Sicherheit
von Beschäftigten, Dritten und benachbarten
Anlagen jederzeit gewährleistet ist. Die Einhaltung
der Baustellenverordnung, der DGUV-Regelwerke,
der TRGS-Vorschriften sowie der ATV DIN 18459
"Abbruch- und Rückbauarbeiten" ist zwingend
erforderlich. Dem Auftragnehmer obliegt die
vollständige Organisation, Durchführung und
Dokumentation der Rückbaumaßnahme einschließlich
Baustelleneinrichtung, Absicherung,
Abbrucharbeiten, Schadstoffsanierung,
Abfallseparierung und Entsorgung. Sämtliche im Rahmen
der
Arbeiten anfallenden Stoffe und Bauteile sind
entsprechend der Abfallverzeichnis-Verordnung (AVV)
zu deklarieren und gemäß Kreislaufwirtschaftsgesetz
fachgerecht zu behandeln. Der Auftragnehmer
hat mit Angebotsabgabe seine vorgesehenen
Arbeitsweisen, Schutzmaßnahmen und den
Geräte-/Maschineneinsatz darzustellen. Die Vorlage
eines Baustelleneinrichtungsplans sowie eines
Bauzeitenplans ist Bestandteil der Leistung. Die
Verkehrssicherungspflicht liegt während der gesamten
Bauzeit beim Auftragnehmer.

*Hinweis*
BAUBESCHREIBUNG
Allgemeine Projektbeschreibung
Gegenstand der Baumaßnahme ist der vollständige
Rückbau der eingeschossigen Sporthalle der
Grundschule am Annatal einschließlich des westlich
angeschlossenen Sozialtraktes. Das Gebäude
besitzt eine Grundfläche von ca. 1.050 m² und besteht
aus einem Stahlbetonskelett mit
Porenbeton-Ausfachungen, einem Trapezblechdach mit
FCKW-haltiger Dämmung sowie einem
mehrschichtigen, asbestbelasteten Bodenaufbau. Der
Rückbau erfolgt vollständig bis zur
Oberkante Bodenplatte; anschließend sind Bodenplatte
und Fundamentreste zu entfernen.
Die Sporthalle ist stillgelegt und befindet sich nicht
mehr in Nutzung.
Kennzahlen
Grundfläche, bebaut:
Sporthalle: 790 m²
Sanitär: 260 m²
Gesamt = 1.050 m²
Brutto-Rauminhalt:
Sporthalle: 6.094 m³
Sanitär: 986 m³
Gesamt = 7.080 m³
Gesamtes Baufeld = 3.300 m²
Alle Angaben sind circa-Angaben.

Gebäude- und Bestandssituation
Konstruktion
Tragwerk: Stahlbetonskelett
Außenwände: Porenbeton, teilweise HWL-Dämmung
Innenwände: Mauerwerk (Ziegel, rot/weiß)
Dach: Trapezblech mit FCKW-haltiger Dämmlage
Bodenaufbau: Holzparkett, Estrich, 2× asbesthaltige
Abdichtungsbahnen
Gebäudeteile: Sporthalle und Sozialtrakt
(umkleide-/sanitärbereiche)

Schadstoffsituation
Die Schadstoffuntersuchung ergab u. a. folgende
Belastungen:
Asbest: Abdichtungsbahnen unter Hallenboden,
Horizontalsperren, Brandschutzmasse in
Kabelschotts
KMF: Dämmmaterialien in Decken und Rohrleitungen
FCKW: Dachdämmung (XPS mit hoher Belastung)
Die Sanierung erfolgt strikt nach TRGS 519, TRGS 521,
TRGS 524 und TRGS 551. Die
schadstoffhaltigen Bauteile sind vor Beginn des
mechanischen Rückbaus vollständig auszubauen
und in geeigneten Gebinden (BigBags/Container)
zwischenzulagern und zu entsorgen.

Umfang der Bauleistungen
Vorbereitende Arbeiten
Baustelleneinrichtung inkl. Absicherung
Trennung der Medien (Strom/Wasser)  bereits erfolgt,
Nachweise durch AN zu prüfen
Einrichtung der Baustelleneinrichtungs- und
Lagerflächen
Entkernung der Innenbereiche
Separierung verwertbarer und nicht verwertbarer
Baustoffe
Schadstoffsanierung
Asbestarbeiten (Bodenaufbau, Horizontalsperren,
Brandschutzmassen)
KMF-Sanierung (Abhangdecken, Rohrisolierungen, Geräte)
Ausbau und Entsorgung der FCKW-Dachdämmung
Abschottung, Unterdruckhaltung, Luftmessungen und
Freigaben sind einzuhalten
Mechanischer Rückbau
selektiver Rückbau der Halle von oben nach unten
Abbruch Tragwerk, Wände, Dach, Bodenplatte und
Fundamente
Sortierung der Stoffe nach AVV
Abtransport und Entsorgung/Verwertung
Abschlussarbeiten
Grobplanum und Beräumung des Geländes
Rückgabe der Fläche in verkehrssicherem Zustand
Abfallbilanzierung, Dokumentation, Übergabe sämtlicher
Nachweise

Baustelleneinrichtung und Logistik
Baustelle vollständig einzufrieden
Baustrom/Bauwasser-Versorgung in vollständiger
Eigenleistung durch den AN
Zugänge kontrollierbar gestalten
Containerstandorte und Zwischenlagerflächen nach
Abstimmung mit der Bauüberwachung
anzuordnen
Verkehrswege sauber zu halten und täglich zu reinigen
Arbeitsbereiche gemäß Gefahrstoffrecht klar
kennzeichnen

Sicherheit, Gesundheit und Umweltschutz
Der Auftragnehmer ist verpflichtet, alle Vorgaben aus:
Baustellenverordnung
DGUV-Regelwerken
TRGS 519 / 521 / 524 / 551
Bundes-Immissionsschutzgesetz (BImSchG)
einzuhalten.
Insbesondere gilt:
Staubentwicklung ist konsequent zu minimieren
(Befeuchtung, Arbeitsverfahren)
Schutz gegen Zutritt Unbefugter ist jederzeit
sicherzustellen
Lärm- und Erschütterungsbelastungen sind zu reduzieren
Umweltrelevante Ereignisse sind unverzüglich zu melden

Dokumentation
Der Auftragnehmer führt ein Bautagebuch mit Angaben zu:
ausgeführten Leistungen
Materialmengen und Entsorgungswegen
eingesetztem Personal
Wetter, Störungen, besonderen Vorkommnissen
Mess- und Nachweisdokumenten (z. B. Raumluftprüfungen,
Wiegescheine)

*Hinweis*
Leistungsbeschreibung  Abbruch- und Rückbauarbeiten
Sporthalle GSAA
Projekt: Rückbau Sporthalle Grundschule am Annatal,
15344 Strausberg
Stand: 2026
Grundlage: Gefahrstoffkataster BB2006-2A, Rückbau- und
Entsorgungskonzept BB2006-2B

0 Hinweise für das Aufstellen der Leistungsbeschreibung
(Inhalte gemäß DIN 18459 Abschnitt 0, ergänzt mit
Projektdaten)

0.1 Angaben zur Baustelle
0.1.1 Art, Baujahr, Historie, Kontaminationen
Objekt: eingeschossige Sporthalle mit Sozialtrakt,
Grundfläche ca. 1050 m²
Historische Nutzung: Schulsporthalle
Schadstoffe gemäß Schadstoffuntersuchung:
Asbesthaltige Abdichtungsbahnen unter Sporthallenboden
asbesthaltige Horizontalsperren im Mauerwerk
asbesthaltige Brandschutzmasse in Kabelschotts
KMF-Dämmungen in Decken, Rohrleitungen
FCKW-haltige Dach-Dämmung (XPS)
0.1.2 Statische Systeme und Konstruktionen
Stahlbetonskelettbau mit Porenbeton-Ausfachung
Trapezblechdach mit FCKW-haltiger Dämmlage
Hallenhöhe bis ca. 7,70 m, Sozialtrakt bis ca. 3,80 m
0.1.3 Gründungstiefen / Gründungen benachbarter
Bauwerke
Gebäude ist flach gegründet auf Bodenplatte und
Flächen-, Einzel- oder Streifenfundamenten;
angrenzende Bebauung nicht direkt angebunden.
Keine Unterfangungen erforderlich.
0.1.4 Standsicherheit verbleibender Bauwerke
Rückbau erfolgt freistehend; keine direkt angebundenen
Nachbargebäude.
Öffentliche Verkehrsflächen sind zu sichern
(Baustellensicherung gemäß Konzept).
0.1.5 Gerüste: Art, Lage und Abbauzeiten
Einrüstung hauptsächlich für Schadstoffsanierungen im
Innenbereich / Traufbereichen.
Gerüste = 3,5 m als Nebenleistung, darüber als
besondere Leistung nach DIN 18459 Abschnitt
4.2.4.
0.1.6 Betriebsabläufe während der Ausführung
Schulbetrieb ist nicht betroffen; Baustelle ist
eigenständig abgesperrt.

0.2 Angaben zur Ausführung
0.2.1 Abbruch- und Rückbaugrenzen
Vollständiger Rückbau der Sporthalle und des
Sozialtrakts bis Oberkante Bodenplatte,
Rückbau Bodenplatte und Fundamentreste.
Rückbau von Medienleitungen bis Grundstücksgrenze.
0.2.2 Abweichungen / Abbruchkanten
Abbruchkanten gemäß DIN 18459 Toleranzen (±10 cm bei
mechanischem Rückbau).
0.2.3 Art und Anzahl abzubrechender Anlagen
Tragwerk: Stahlbetonstützen, Binder
Außen-/Innenwände: Porenbeton / Ziegel
Dachaufbau: Trapezblech, Schaumstoffdämmung
Bodenaufbau:
Sporthalle: Holzboden, Estrich, zwei asbesthaltige
Abdichtungsbahnen
Sozialtrakt: Kunststoff-Bodenbeläge, Estrich, Fliesen
0.2.4 Baugruben / Arbeiten unter Gelände
Rückbau Bodenplatte und Fundamentbereiche; ggf.
Enttrümmerung.
0.2.5 Beweissicherung
Beweissicherung öffentlicher Verkehrsflächen
(Fotodokumentation).
0.2.6 Gutachten / einzuhaltende Dokumente
Schadstoffkataster BB2006-2A
Rückbau- und Entsorgungskonzept BB2006-2B
orientierende Materialbewertungen RC-3 (EBV)
behördliche Kampfmittelfreigabe liegt vor (2020)
0.2.7 Anschlüsse an angrenzende Bauteile
keine direkt verbundenen Bauwerke;
Versorgungstrennungen bereits erfolgt.
0.2.8 zu bergende / zu sichernde Bauteile
keine Wiederverwendungsbauteile vorgesehen.
0.2.11 Brand- und Emissionsschutz
Staubminderung durch Bewässerung
Lärmarme Arbeitsweise (innerorts)
Einhaltung Immissionsschutz gemäß Rückbaukonzept
0.2.12 Schutz benachbarter Flächen
Absperrung zur Straße und Schulgelände
Schutz vor beschädigenden Erschütterungen (DIN 4150
beachten)
0.2.16 Einschränkungen Abbruchverfahren
Schadstoffsanierungen vor maschinellem Rückbau
TRGS-konforme Verfahren zwingend einzuhalten (TRGS
519, 521, 524, 551)

0.3 Abweichungen von ATV / besonderer Regelungsbedarf
keine abweichenden Verfahren vorgegeben
Abbruchunternehmen wählt Geräte und Ablauf gemäß DIN
18459 Abschnitt 3.1.3

0.4 Nebenleistungen / Besondere Leistungen
gemäß DIN 18459 Abschnitt 4.1 / 4.2, u. a.:
Nebenleistungen (ohne besonderen Ausweis):
Staubminderung durch Wasser (bis C-Schlauch)
Schutz von Bauteilen im Umfeld (bis 20 m²)
Auf- und Abbau von Gerüsten bis 3,5 m Höhe
Besondere Leistungen (gesondert zu vergüten):
Gerüste über 3,5 m
besondere Lärmschutzmaßnahmen
Sicherung / Stilllegung Medienleitungen

0.5 Abrechnungseinheiten (LV-Basis)
gemäß DIN 18459 Abschnitt 0.5:
m³: Wände, Stützen, Tragwerk, Bodenplatte,
Fundamentreste
m²: Bodenbeläge, Estriche, Dachflächen, asbesthaltige
Abdichtungsbahnen
m: Leitungen, Schnitte
Stück: Türen, Durchbrüche, technische Anlagen
t: Abfallfraktionen (AVV-konform), insbesondere
Asbest, KMF, FCKW-haltige Dämmung

Leistungsbeschreibung (Kurzfassung der Hauptpositionen)
1. Baustelleneinrichtung
Einrichtung sozialer Einrichtungen, Absperrungen,
Strom/Wasser (Eigenleistung AN)
Baustellenlogistik und BE-Plan gemäß Konzept
2. Entkernung
Entfernen aller losen Einbauten
Ausbau technischer Anlagen
3. Schadstoffsanierung
Asbest nach TRGS 519:
Abdichtungsbahnen unter Sporthallenboden
Horizontalsperren
Brandschutzmassen
KMF nach TRGS 521
FCKW-Dämmmaterial ? gefährlicher Abfall
Verpackung in BigBags / gekennzeichneten Behältern
Raumluftmessungen und Freigabe für Asbestsanierung
erforderlich
4. Maschineller Abbruch
selektiver Rückbau Tragwerk
Abbruch Dach, Wände, Stützen, Bodenplatte
Sortierung nach AVV
5. Entsorgung / Verwertung
sortenreine Trennung gemäß KrWG
eANV für gefährliche Abfälle
RC-3 mineralische Fraktionen: nur bedingt einbaubar;
zusätzliche Abfalldeklaration
erforderlich durch externen sachverständigen
Transport zu zugelassenen Entsorgungsanlagen
6. Abschlussleistungen
Grobplanum
Dokumentation (Wiegescheine, Nachweise, Abfallbilanz)

### Titel 01 Vorbereitende Arbeiten

**01.1 Abbruchplan**
Erstellung des Abbruchplans für den Rückbau der in der
Leistungsbeschreibung beschriebenen Gebäude,
technischen
Anlagen und der zurückzubauenden Oberflächen
versiegelungen.
Leistungsbestandteile sind die Planung der Dauer und
des
Ablaufes der Leistungserbringung unter
Berücksichtigung der
geltenden gesetzlichen Vorschriften,
Unfallverhütungsvorschriften, Anordnungen der
Berufsgenossenschaft und der Baubehörde sowie alle
gültigen
technischen Vorschriften, Normen, Richtlinien und
Merkblätter
mit Änderungen, Berichtigungen und Ergänzungen in der
jeweils gültigen Fassung sowie der Vertragsbedingungen.
Insbesondere der Umgang mit Asbest- und KMF-haltigen
Produkten ist im Abbruchplan zu berücksichtigen.
Menge: 1,000 psch

**01.2 Bauzeitenplan**
Erstellung eines detaillierten Bauzeitenplans
(Balkenplan)
innerhalb von 2 Wochen nach Auftragserteilung. Der
Plan ist
regelmäßig zu aktualisieren und dem Auftraggeber zur
Genehmigung vorzulegen. Grundlage bildet der genehmigte
Bauablaufplan.
Menge: 1,000 psch

**01.3 Anzeigen, Anweisungen und Unterweisungen**
Termingerechtes Erstellen der notwendigen Anzeigen bei
den
zuständigen Trägern öffentlicher Belange für die
auszuführenden Tätigkeiten und vorgesehenen
Beschäftigten.
Erstellung von Abbruch- und Betriebsanweisungen,
Gefährdungsbeurteilungen, etc.

Durchführung der erforderlichen Belehrungen der
Beschäftigten
vor Baubeginn sowie in Abständen von max. 4 Wochen der
Bauzeit inkl. Nachweisführung.
Menge: 1,000 psch

**01.4 Arbeitspläne nach TRGS 519 / 521 / 524 / 551**
Arbeitspläne erstellen für:

TRGS 519 "Asbest; Abbruch-, Sanierungs- oder
Instandhaltungsarbeiten" für den Rückbau und die
Entsorgung
von asbesthaltigen Bauteilen

TRGS 521 "Abbruch-, Sanierungs- und
Instandhaltungsarbeiten mit alter Mineralwolle"

TRGS 524 "Sanierung und Arbeiten in
kontaminierten Bereichen"

TRGS 551 "Teer und andere Pyrolyseprodukte aus
organischem Material"

Die Arbeitspläne müssen alle Maßnahmen zur
Baustelleneinrichtung und zum Bauablauf enthalten.
Menge: 1,000 St

**01.5 Beweissicherung**
Vor Baubeginn ist gemeinsam mit dem Auftraggeber/ der
Bauüberwachung eine Beweissicherung der
Grundstückszufahrten (Gehweg/ Straße) durchzuführen. Zu
diesem Zweck ist eine Dokumentation des
Ausgangszustandes
in Form einer Fotodokumentation zu festgestellten
Vormängeln
und Schäden anzufertigen. Die Lage der Fotos sind mit
Angabe
der Fotonummern in Plänen darzustellen. Nach Beendigung
der Arbeiten ist eine Dokumentation des Endzustandes
der o.
g. Flächen vom AN anzufertigen.
Menge: 1,000 psch

**01.6 Beräumung des Baufelds**
Beräumung des Baufelds und der Außenflächen des
Grundstücks von losem Gegenständen, Sperrmüll,
Abfällen,
Schrott, etc.

Bereitstellung der Abfälle sortenrein für den
Transport zur
Verwertungs- oder Entsorgungsanlage, inkl. Stellung von
Containern/BigBags für die einzelnen Abfallarten.

Die Entsorgung erfolgt über eine gesonderte Position.
Menge: 3300,000 m²

**01.7 Baumstumpf, inkl. Wurzel, ausbauen**
Entfernen von Baumstümpfen inklusive aller Wurzeln bis
zu
einer Tiefe von 50 cm unter der Erdoberfläche.
Einsatz von geeigneten Maschinen und Werkzeugen zur
sicheren und effizienten Entfernung.

Inklusive aller Aufwendungen wie Arbeitsmittel,
Werkzeuge,
Arbeitsschutz, Firmenbauleitung, Transport.

Schnittgut auf Baustelle lagern, in Behälter des AN
laden, mit
LKW des AN zur Entsorgungsstelle transportieren,
entsorgen.
Behältergröße nach Wahl des AN, Mengenermittlung und
Abrechnung nach Wiegeschein. Sämtliche
Entsorgungsgebühren sind einzukalkulieren.

Auffüllen der entstandenen Löcher mit geeignetem
Füllmaterial
und Verdichtung des Bodens.

Die Arbeiten sind unter Berücksichtigung der örtlichen
Baumschutzverordnung durchzuführen.
Eventuelle Schäden an umliegenden Strukturen sind zu
vermeiden und gegebenenfalls zu melden.
Menge: 9,000 St

**01.8 Baumschutz herstellen/entfernen**
Baumschutz gegen mechanische Beschädigungen herstellen,
während der Baumaßnahmen vorhalten und nach Beendigung
wieder entfernen.

Anfallendes Material auf Baustelle lagern, in Behälter
des AN
laden, mit LKW des AN von der Baustelle entfernen und
einer
Verwertung nach Wahl des AN zuführen.

Geeignete Schutzmaßnahmen nach Wahl des AN und gemäß
DIN 18920.

Zu schützende Bäume mit einem Stammumfang bis 3,8 m,
gemessen bei 1,3 m über dem Erdboden.
Menge: 10,000 St

**01.9 Leitungstrennung - Fernmelde**
Trennung der Fernmeldeleitung nach
Netzbetreibervorgaben,
inklusive Planung, Freischaltung, Kennzeichnung und
Dokumentation.
Menge: 0,000 St

**01.10 Leitungstrennung - Trinkwasser**
Freilegung und Trennung der Leitung bis zu einer Tiefe
von
2,50 m und einer Länge von 5,0 m an der
Grundstücksgrenze,
inklusive wasserdichtem Verschluss und fachgerechter
Verdichtung nach Vorgaben des Versorgers.

Rohrleitung ca. DN 200
Menge: 1,000 St

**01.11 Leitungstrennung - Schmutzwasser**
Freilegung und Trennung der Leitung bis zu einer Tiefe
von
2,50 m und einer Länge von 5,0 m an oder außerhalb der
Grundstücksgrenze, inklusive wasserdichtem Verschluss
und
fachgerechter Verdichtung nach Vorgaben des Versorgers.
Erforderliche Erdarbeiten sind einzukalkulieren.

Rohrleitung ca. DN 200
Menge: 1,000 St

### Titel 02 Baustelleneinrichtung

*Hinweis*
Bestandteil der Preisbildung sind die erforderlichen
Kosten für
die Baustellensicherheit und die Kosten für die
sozialen
Einrichtungen gemäß den Forderungen der
Berufsgenossenschaften und der Gewerbeaufsicht.
Ausnahme
davon sind die im Leistungsverzeichnis enthaltenen
Leistungspositionen.

Der AN benennt dem AG einen geeigneten verantwortlichen
Vertreter der Firma. Dieser darf bis zur Beendigung der
übernommenen Arbeiten ohne Zustimmung des AG nicht
gewechselt werden.

Die Reinigung der Baustelle und den Zufahrtsbereichen
ist in
den Leistungen inbegriffen und hat ohne Aufforderung
arbeitstäglich oder bei Bedarf auch öfter zu erfolgen.

Genehmigungen für die Inanspruchnahme von Flächen und
für
Sperrungen außerhalb der Baustelle sind vom AN
einzuholen.
Eventuelle Kosten für die Flächen bzw. für die
Einholung der
Genehmigungen gehen zu Lasten des AN.

Selektiver Rückbau:
Vor Rückbaubeginn werden die Gebäude durch den AN von
schadstoffhaltigem Material, Abfall, Möbel, Haushalts
gegenständen und Sperrmüll befreit.

Eine Nachsortierung der Abbruchmassen wie Stahl,
Metall, Holz, Gipskarton, Dachpappe sowie Beton,
Bauschutt,
usw. erfolgt während des Rückbaus der Gebäude.

Baustrom/Bauwasser:
Die Bereitstellung der vollständigen Versorgung mit
Baustrom
und Bauwasser erfolgt in Eigenleistung durch den AN.
Da kein
örtlicher Versorgungsanschluss mehr vorhanden ist, hat
der AN
die benötigte Versorgung eigenständig zu organisieren
und
bereitzustellen. Sämtliche anfallenden
Verbrauchskosten für
Strom und Wasser sowie alle Kosten im Zusammenhang mit
der Bereitstellung, Nutzung und Abrechnung der
jeweiligen
Baustrom- und Bauwasserzähler trägt der AN vollständig
und
eigenverantwortlich.

**02.1 Einrichten der Baustelle**
Baustelle für die vertragsgemäße Durchführung der
Bauleistungen aller in den nachfolgenden Titeln
beschriebenen
Leistungen einrichten. Die Pauschale umfasst die
Vergütung
der Baustelleneinrichtung einschließlich aller Geräte.
Einrichtungs- und Lagerflächen für die beim Rückbau
anfallenden Materialien und zur Bereitstellung der
Transportcontainer werden dem AN auf dem Grundstück der
Baustelle kostenlos zu Verfügung gestellt.
Zusatzflächen
außerhalb der Baustelle werden vom AN beschafft und
nicht
gesondert vergütet.

Die Einrichtung der Baustelle umfasst:
Anfuhr, Abladen und betriebsfertig Aufbauen der
Baucontainer sowie der sanitären Einrichtungen
ausreichend
für alle Beschäftigten (gem. Arbeitsstättenverordnung,
Arbeitsstättenrichtlinie).
Für die Entsorgung von Abwasser ist der AN zuständig.
Die
schadlose Entsorgung ist nachzuweisen.
Dauerhafte Unterkünfte (Übernachtungsmöglichkeiten)
sind
im gesamten Baustellengelände nicht zugelassen.
Antransport, Bereitstellen und betriebsfertiges
Aufstellen und
das Vorhalten aller benötigten Maschinen, Geräte und
Betriebsmittel, die zur vertragsgemäßen Durchführung
der
Bauleistungen erforderlich sind.
Durchführung der vorschriftsmäßigen
Baustellenbeleuchtung.
Die einzelnen Arbeitsplätze sind ausreichend und
vorschriftsmäßig zu beleuchten. Die Absperrung und
Bewachung der Baustelle sowie die Schutz- und
Sicherungsmaßnahmen gemäß den gültigen Unfall
verhütungsvorschriften und polizeilichen Vorschriften
sind zu
erbringen.
Lieferung und Aufstellung aller erforderlichen
Hinweisschilder
und baustelleninternen Beschilderung ist durchzuführen.

Spätestens 7 Kalendertage nach Auftragserteilung sind
vom
AN ein Baustelleneinrichtungsplan sowie ein
Bauzeitenplan für
die Leistungen zu erstellen und dem AG über die
örtliche
Bauüberwachung zu übergeben. Die Kosten für die
Erstellung
der Pläne sowie die Abstimmung mit dem AG sind vom AN
in
den Einheitspreis einzurechnen.
Menge: 1,000 Psch

**02.2 Baustelleneinrichtung vorhalten**
Vorhalten und Unterhalten der in der vorherigen
Position
beschriebenen Baustelleneinrichtung für die Dauer der
vertraglichen Ausführungsfrist, einschließlich aller
Ver- und
Entsorgungsleistungen und Verbrauchskosten.
Abrechnung erfolgt nach tatsächlicher Vorhaltezeit
gemäß
Abnahmeprotokollen.
Menge: 6,000 Wo

**02.3 Baustelle räumen**
Baustelle von allen Geräten, Anlagen, Einrichtungen und
dgl. räumen. Benutzte Flächen und Wege entsprechend dem
ursprünglichen Zustand ordnungsgemäß herrichten.
Verunreinigungen beseitigen.
Menge: 1,000 Psch

**02.4 Seitenschutzgeländer auf Flachdach**
Lieferung, Montage und standsichere Installation eines
temporären Seitenschutzgeländers als Absturzsicherung
auf
dem Flachdach gemäß geltenden Arbeitsschutz- und
DGUV-Vorschriften. Einschließlich benötigter Stützen,
Ballastelemente bzw. Klemmsysteme, Zubehör sowie Abbau
und Abtransport nach Fertigstellung.

Hinweis: Systemhöhe mind. 1,00 m, geschlossenes
Seitenschutzsystem (Fußleiste, Zwischenholm, Handlauf).
Menge: 200,000 m

**02.5 Versetzbare Schutzzäune**
Schutzzaun inkl. Zufahrtstor, versetzbar, zur
Sicherung von
Baustellenbereichen gegen unbefugtes Betreten auf
unbefestigtem und befestigtem Untergrund, bestehend aus
Einzelelementen mit verzinktem Stahlrohrrahmen und
Vergitterung mit Standfüßen, 2,0 m hoch, errichten,
über den
Sanierungszeitraum vorhalten und wieder entfernen.

Einbegriffen ist das Umsetzen der Schutzzäune zur
Anpassung
an den Bauablauf.
Menge: 250,000 m

**02.6 Stromversorgung herstellen/entfernen**
Die Bereitstellung der vollständigen Stromversorgung
erfolgt in
Eigenleistung durch den AN. Da kein örtlicher
Stromanschluss
vorhanden ist, hat der AN die benötigte
Energieversorgung
eigenständig zu organisieren und bereitzustellen.
Zuleitung bis zum straßenseitigen Hauptanschluss sowie
alle
weiteren Unterverteilungen und Zuleitungen sind Sache
des
AN.
Die einzurichtende Kapazität richtet sich nach dem
Bedarf des
AN und ist von diesem selbst festzulegen.

Baustromverteiler, wetterfest, als
Anschlussverteilerschrank
und Zählerplatz nach den technischen
Anschlussbedingungen
des zuständigen Netzbetreibers liefern und
betriebsbereit
aufstellen.
Geltende Regelwerke (DIN, VDE etc.) sind einzuhalten
und es
dürfen ausschließlich geprüfte Geräte und Anschlüsse
verwendet werden.

Sämtliche anfallenden Verbrauchskosten für Strom sowie
alle
Kosten im Zusammenhang mit der Bereitstellung, Nutzung
und
Abrechnung des Baustromzählers trägt der AN
vollständig und
eigenverantwortlich.

Nach Abschluss der Baumaßnahme ist die gesamte
Stromversorgung durch den AN wieder zu entfernen,
sämtliche
Anschlüsse sind zu trennen und beim örtlichen Versorger
ordnungsgemäß abzumelden.
Menge: 1,000 psch

**02.7 Stromversorgung vorhalten**
Vorhalten und Unterhalten der in der vorherigen
Position
beschriebenen Stromversorgung für die Dauer der
Baumaßnahme, einschließlich aller Ver- und
Entsorgungsleistungen und Verbrauchskosten.
Abrechnung erfolgt nach tatsächlicher Vorhaltezeit
gemäß
Abnahmeprotokollen.
Menge: 6,000 Wo

**02.8 Wasserversorgung herstellen/entfernen**
Bereitstellen der für den vorschriftsmäßigen
Baustellenbetrieb
notwendigen Wasserversorgung, zum Beispiel durch
Standrohr, Wassertanks oder temporäre
Bauwasserleitungen,
entsprechend den Anforderungen und dem Bedarf des AN.
Die Bereitstellung der vollständigen Wasserversorgung
erfolgt
in Eigenleistung durch den AN. Da kein örtlicher
Wasseranschluss vorhanden ist, hat der AN die benötigte
Versorgung eigenständig zu organisieren und
bereitzustellen.

Zapfstellen, Kupplungen, Schlauchleitungen sowie
sämtliche
weiteren erforderlichen Anschluss- und
Versorgungsleitungen
für die gesamte Baustelle und Bauzeit sind durch den
AN zu
liefern, einzurichten und betriebsbereit vorzuhalten.
Im Angebotspreis enthalten sind ebenfalls die
erforderliche
Koordination mit dem örtlichen Wasserversorger, die
Einholung
aller notwendigen Genehmigungen sowie die Übernahme
sämtlicher anfallender Gebühren.

Sämtliche anfallenden Verbrauchskosten für Wasser
sowie alle
Kosten im Zusammenhang mit der Bereitstellung, Nutzung
und
Abrechnung des Bauwasserzählers trägt der AN
vollständig
und eigenverantwortlich.

Nach Abschluss der Baumaßnahme ist die gesamte
Wasserversorgung durch den AN wieder zu entfernen, alle
Anschlüsse sind zu trennen und beim örtlichen Versorger
ordnungsgemäß abzumelden.
Menge: 1,000 psch

**02.9 Wasserversorgung vorhalten**
Vorhalten und Unterhalten der in der vorherigen
Position
beschriebenen Wasserversorgung für die Dauer der
Baumaßnahme, einschließlich aller Ver- und
Entsorgungsleistungen und Verbrauchskosten.
Abrechnung erfolgt nach tatsächlicher Vorhaltezeit
gemäß
Abnahmeprotokollen.
Menge: 6,000 Wo

### Titel 03 Erweiterte Baustelleneinrichtung Schadstoffe

**03.1 Persönliche Schutzausrüstung (PSA) stellen und entsorgen**
Persönliche Schutzausrüstung in ausreichender Zahl und
erforderlichen Größen für die auf der Baustelle
Beschäftigten
nach Art und Menge ausreichend dimensioniert während
der
Bauzeit und für die Arbeiten gem. TRGS 519, TRGS 521
und
TRGS 551 bereitstellen.

Die PSA umfasst, u.a.:
- Schutzanzug CE Kat. III, Typ 5/6
- Sicherheitsschuhe S3
- Handschuhe
- Schutzhelm
- Atemschutzmasken mit Filter FFP2 / FFP 3
- bei Bedarf Atemschutzmasken mit Filter A2P3

Gebrauchte, ggf. kontaminierte PSA ist in geeigneten
Behältnissen zu sammeln und zu entsorgen.
Die Entsorgung ist einzukalkulieren.
Menge: 1,000 Psch

**03.2 Schwarz-Weiß-Anlage**
Schwarz-Weiß-Anlage (4-Kammer Anlage) für Arbeiten in
kontaminierten Bereichen und Arbeiten mit
asbesthaltigen und
KMF-haltigen Baustoffen, Dachpappen, Taubenkot inkl.
Abwasserbehälter und Stiefelwaschanlage und aller
Installationen und Zugängen einrichten und wieder
entfernen.
Werden Reinigungswannen verwendet, sind diese
arbeitstäglich zu säubern, die Reinigungsflüssigkeit
ist
mindestens arbeitstäglich zu erneuern.
Mehrfaches Umsetzen der Anlage sowie die ordnungsgemäße
Abwasserentsorgung einschließlich erforderlicher
Nachweise
sind im Einheitspreis enthalten.
Menge: 1,000 psch

**03.3 Schwarz-Weiß-Anlage vorhalten und betreiben**
Schwarz-Weiß-Anlage aus Vorposition während der
gesamten
Bauzeit in betriebsfähigem Zustand vorhalten sowie
betreiben
inkl. aller Betriebs- und Nebenkosten.Vorhaltekosten
umfassen
Betriebsmittel, Reinigung und Entsorgung der
anfallenden
Abwässer/Filter gemäß TRGS.
Menge: 6,000 Wo

**03.4 Zubehör für Rückbau Asbest**
Zubehör für den Rückbau von asbesthaltigen Materialien
während der Baumaßnahme,

4-Kammer-Schleuse f. Sanierung Asbest
Abschottungsmaterial
baumustergeprüfter Staubsauger zur Unterdruckhaltung
und
zum Absaugen freigesetzter Stäube, Filterklasse M, 150
m³/h (mit Asbestzulassung)
Unterdruckhaltegeräte nach TRGS 519 zur technischen
Durchlüftung der Sanierungsbereiche
Sprüh- bzw. Airlessgerät mit tensiden Wasser
BigBag mit Asbest-Kennzeichnung

inkl. Vorhaltezeit über den Zeitraum der
Schadstoffsanierung
Menge: 1,000 Psch

**03.5 Zubehör für Rückbau KMF**
Zubehör für den Rückbau von KMF-haltiger Materialien
während der Baumaßnahme,

Airlessgerät mit tensid eingestelltem Wasser,
BigBag mit KMF-Aufschrift in ausreichender Anzahl,
einschl. Industrieklebeband zum Verschließen,
Geräte zum Entfernen der KMF-haltigen Isolierungen und
-Materialien, händisches Werkzeug zum
Abstoßen/Schneiden des Dämmstoffs/ Verkleidung.

inkl. Vorhaltezeit den Zeitraum der KMF-Sanierung
Menge: 1,000 Psch

**03.6 Zubehör für Rückbau XPS-Dämmung**
Zubehör für den Rückbau von FCKW-haltigem Materialien
während der Baumaßnahme,

Airlessgerät mit tensid eingestelltem Wasser,
BigBag in ausreichender Anzahl, einschl.
Industrieklebeband zum Verschließen,
Geräte zum Entfernen der FCKW-haltigen Isolierungen und
-Materialien, händisches Werkzeug zum
Abstoßen/Schneiden des Dämmstoffs/ Verkleidung.

inkl. Vorhaltezeit den Zeitraum der Sanierung
Menge: 1,000 Psch

### Titel 04 Schadstoffausbau

*Hinweis*
Die mit Schadstoffen belasteten Gebäudebereiche müssen
nach dem Schadstoffausbau von der örtlichen
Bauüberwachung visuell geprüft und freigegeben werden.
Erst
nach Freigabe dürfen die Arbeiten in diesen Abschnitten
fortgesetzt werden.

Sanierungsbereich nach Abschluss der Arbeiten
vollständig
Feinreinigen.
Aufhebung und Freigabe des Sanierungsbereichs erst nach
erfolgereicher Freimessung / Raumluftmessung Asbest
nach
VDI 3492.
Die Freimessung erfolgt bauseits durch einen
sachkundiges
Fachunternehmen.
Bei erfolgloser Freimessung muss die Feinreinigung
wiederholt
werden.
Die Kosten für wiederholende Freimessungen gehen in
diesem
Fall zu Lasten des AN. Es besteht kein Anspruch auf
zusätzliche Vergütung von wiederholenden
Reinigungsarbeiten.

**04.1 Rückbau Hallenboden, asbesthaltig**
Demontage des Bodenaufbaus in der Sporthalle.
Arbeitsverfahren nach Wahl des AN unter
Berücksichtigung der
Anforderungen der TRGS 519 (Asbestarbeiten).

Der Bodenaufbau wurde labortechnisch untersucht und als
asbesthaltig bewertet. Im Zuge der orientierenden
Schadstoffuntersuchung wurden asbesthaltige
Abdichtungsbahnen unterhalb des Holzbodenaufbaus
festgestellt.
Aufgrund der Schichtfolge und der konstruktiven
Ausführung ist
davon auszugehen, dass der gesamte Hallenboden nicht
trennbar ist und als asbesthaltig zurückzubauen und zu
entsorgen ist.

Bodenaufbau wie folgt (von oben nach unten):

Holzparkett mit Unterkonstruktion
Asbesthaltige Abdichtungsbahn
Estrich
Weitere asbesthaltige Abdichtungsbahn
Betonbodenplatte

Bituminöse, asbesthaltige Anhaftungen, Kleberreste und
kontaminierte Restschichten sind vollständig und
rückstandsfrei
von der Betonbodenplatte zu entfernen (z. B. durch
Abfräsen).
Der vollständige Ausbau der unteren Abdichtungsbahn ist
sicherzustellen; der Sanierungserfolg wird durch die
Bauüberwachung überprüft und bei Bedarf zusätzlich
labortechnisch bestätigt.
Erforderliche Nacharbeiten aufgrund unzureichender
Reinigung
oder verbliebener Rückstände gelten als Bestandteil der
Leistung und werden nicht gesondert vergütet.

Die Arbeiten erfolgen manuell, befeuchtet und mit
geeigneter
Direktabsaugung; Unterdruckhaltung und Abschottung nach
TRGS 519 sind herzustellen. Sanierungsbereiche werden
durch
den AN in Abstimmung mit der Bauüberwachung festgelegt.
Herstellung der Bereiche (Werkzeuge, Gerüste,
Abschottungen, Schleusen) ist im Einheitspreis
enthalten.

Aufgenommene Stoffe und Materialien fachgerecht
verschließen, sammeln, im staubdichten, geschlossenen
Behälter des AN lagern, Behältergröße nach Wahl des
AN, auf
LKW des AN laden.

Abfall ist gefährlich, schadstoffbelastet, Schadstoff
Asbest
TRGS 519, die Entsorgung wird gesondert vergütet.
Menge: 790,000 m²

**04.2 Rückbau Sockelabdichtung, asbesthaltig**
Fachgerechter Rückbau von asbesthaltiger
Sockelabdichtung
unter besonderer Beachtung der Anforderungen nach TRGS
519.

Der Rückbau erfolgt selektiv, sodass keine Vermischung
von
Abbruchmaterial mit der belasteten Sockelabdichtung
stattfindet.

Arbeitsverfahren nach Wahl des AN.
Während sämtlicher Arbeiten ist staubarm bzw.
staubfrei zu
arbeiten. Das belastete Material ist unmittelbar zu
separieren
und fachgerecht zu verpacken. Es dürfen keine
Rückstände
verbleiben.

Bereich: Fassaden, Sockelbereich umlaufend auf ca. 0,4
m
über GOK
Ausführung: horizontal als Abdichtungsbahn zwischen
Außenwand und Sockel, umlaufend um gesamtes Gebäude.
Gesamtlänge Horizontalsperre: ca. 113 m
Breite der Horizontalsperre: ca. 0,3 m
Gesamtfläche: ca. 33,9 m²
Schichtdicke: ca. 0,5 bis 1,0 cm

Aufgenommene Stoffe sammeln, im staubdichten,
geschlossenen Behälter des AN lagern, Behältergröße
nach
Wahl des AN, auf LKW des AN laden.
Reinigung der Verpackungen vor dem Ausschleusen aus dem
Schwarzbereich.
Abfall ist gefährlich, schadstoffbelastet, Schadstoff
Asbest,
TRGS 519, die Entsorgung wird gesondert vergütet.
Menge: 33,900 m²

**04.3 Rückbau Kabelschott, asbesthaltig**
Fachgerechter Rückbau von asbesthaltigem Kabelschott an
Wanddurchbrüchen / Rohrdurchführungen im
GloveBag-Verfahren.

Asbesthaltiger Kabelschott/Spachtelmasse, Abbruch von
Hand/mit handgeführten Kleingeräten, Ausführung
staubarm,
im GloveBag-Verfahren, unter Berücksichtigung der TRGS
519.
Alternative Ausführung in Anlehnung an das BT-32
"Stemmverfahren" durch Ausstemmen von asbesthaltigen
Materialien in einen Kunststoffbeutel als Schleuse.

GloveBags sind gemäß Herstellerangaben anzubringen und
staubdicht zu verkleben; erforderliche Werkzeuge sind
innerhalb des GloveBags bereitzustellen. Medien sind
vorab
stillzulegen oder abzudichten. Während der Arbeiten
ist eine
geeignete Absaugung nach TRGS 519 einzusetzen. Nach
Ausbau sind die Oberflächen innerhalb des GloveBags mit
H-Klasse-Sauger zu reinigen.

Sanierungsfläche, ca. 0,25 m²
Länge, ca.: 0,5m
Breite, ca: 0,5m
Tiefe bis ca.: 5,0 cm

Abrechnung erfolgt je Stück abgeschlossener
Sanierungsfläche.

Die Oberflächen im Glovebag Sanierungsbereich sind nach
den
Demontage- und Verpackungsarbeiten mittels K1-Sauger zu
reinigen.

Aufgenommene GloveBags fachgerecht verschließen,
sammeln, im staubdichten, geschlossenen Behälter des AN
lagern, Behältergröße nach Wahl des AN, auf LKW des AN
laden.

Abfall ist gefährlich, schadstoffbelastet, Schadstoff
Asbest
TRGS 519, die Entsorgung wird gesondert vergütet.
Menge: 10,000 St

**04.4 Rückbau Rohrisolierungen, KMF-haltig**
Fachgerechte Demontage von Isolierungen aus KMF
(künstlichen Mineralfasern) auf diversen Rohrleitungen
im
gesamtem Gebäude unter besonderer Beachtung der
Anforderungen nach TRGS 521.

Stärke der isolierten Rohrleitungen:
DN 15 bis 50
Dämmdicke: bis ca. 50% DN
Kalkulationsgrundlage: 500 lfdm. Rohrleitung
Arbeitshöhe: bis 6,0 m

Anfeuchten der Kunststoffummantelungen, Aufschneiden
der
Kunststoffmäntel oder Aluminiumkaschierungen,
Anfeuchten
der zu demontierenden Isolierungen, Demontage der
feuchten
KMF-Ummantelungen unter permanenter, örtlicher
Absaugung
und dem Einsatz von faserbindenden Flüssigkeiten.

Die Festlegung von Sanierungsbereichen obliegt dem AN.
Die
Kosten zur Herstellung der Sanierungsbereiche und
Hilfsmittel
wie Werkzeuge, Gerüste, Leiter, Abschottungen,
Schleusen,
etc. ist in den Einheitspreis einzukalkulieren.

Aufgenommene Stoffe fachgerecht verschließen, sammeln,
im
staubdichten, geschlossenen Behälter des AN lagern,
Behältergröße nach Wahl des AN, auf LKW des AN laden.

Abfall ist gefährlich, schadstoffbelastet, Schadstoff
KMF,
TRGS 521, die Entsorgung wird gesondert vergütet.
Menge: 500,000 m

**04.5 Rückbau Dachaufbau (Dachpappen, Dämmungen)**
Fachgerechte Demontage des Dachaufbaus.
Dachpappen sind nachweislich frei von Asbest und PAK.
Im Aufbau ist XPS als Dämm- und Dichtstoff unter der
Dachpappe verbaut, horizontal und vollflächig auf
Trapezblech
verklebt, FCKW-Gehalt > 70.000 mg/kg OS.

Rückbau der FCKW-haltigen XPS-Dämmung von Hand bzw.
mit handgeführten Kleingeräten, Fräs- oder
Schleifgeräten.
Staubarme Ausführung unter Befeuchtung und
Direktabsaugung. Ziel ist eine möglichst vollständige
Separierung von XPS und Trapezblech; verbleibende
Anhaftungen sind mechanisch zu entfernen.
Dachaufbau (von oben nach unten):

Dachpappen, mehrlagig, ca. 1,03,0 cm
Dämmung XPS, ca. 5,010,0 cm
Trapezblech

Arbeitshöhe bis 8,0 m auf Flachdach.

Abgebaute Materialien sind zu separieren, fachgerecht
zu
verpacken und in Container zu verbringen.
Einschließlich Bereitstellung aller erforderlichen
Geräte,
Gerüste, Absturzsicherungen, Hilfsmittel sowie
sämtlicher
Personalkosten. Der Auf-, Ab- und Umbau eines
Bauaufzugs
für den Transport der Abfälle (BigBags) ist in den EP
einzukalkulieren.
Die Entsorgung erfolgt über eine gesonderte Position.
Menge: 1050,000 m²

**04.6 Leuchtstofflampen**
Beschädigungsfreier Rückbau der Leuchtstofflampen aus
den
Gebäuden vor dem Gebäudeabbruch entspr. den gesetzl.
Anforderungen inkl. Separierung der einzelnen
Leuchtmittel.
Sammeln, sortenrein verpacken und zur Entsorgung
bereitstellen.
Inkl. aller erforderlichen Geräte, Hilfsmittel und
Personalkosten.
Arbeitshöhe: bis 7,70 m
Menge: 80,000 St

### Titel 05 Rückbauarbeiten

**05.1 Beräumung des Gebäudes**
Beräumung des Gebäudes von allen losen Gegenständen wie
Mobiliar, Abfälle, Schrott, Einbauten, usw.

Bereitstellung der Abfälle sortenrein für den
Transport zur
Verwertungs- oder Entsorgungsanlage, inkl. Stellung von
Containern/BigBags für die einzelnen Abfallarten.

Die Entsorgung erfolgt über eine gesonderte Position.

Brutto-Rauminhalt Sporthalle, ca. = 6094 m³
Brutto-Rauminhalt Raum Sozialtrakt, ca. = 986 m³
Gesamt = 7080 m³
Menge: 7080,000 m³

**05.2 Entkernung des Gebäudes**
Entkernung des Gebäudes inkl. Rückbau aller Einbauten
(wie z.B. Holzeinbauten, Gipskartonwände und abgehängte
Decken, Kunststoffe, Metalleinbauten,
Sanitäreinrichtung,
Beleuchtung, elektrischer Anlagen, u.a.) sowie
Bodenbeläge
(verklebt/verspachtelt), Fliesenspiegel und
Bodenfliesen,
Türen/Fenster, technischer Anlagen und Geräte.

Bereitstellung der Abfälle sortenrein für den
Transport zur
Verwertungs- oder Entsorgungsanlage, inkl. Stellung von
Containern/BigBags für die einzelnen Abfallarten.

Die Entsorgung erfolgt über eine gesonderte Position.
Menge: 7080,000 m³

**05.3 Rückbau des Gebäudes**
Vollständiger Rückbau des Gebäudes einschließlich
Bodenplatte.

Der Rückbau der Fundamente sowie Erdarbeiten zum
Planumsangleich erfolgt über eine gesonderte Position.

Grundsätzlich ist das Rückbauverfahren durch den AN
festzulegen und im Arbeitsplan festzuhalten.

Es erfolgt ein selektiver Rückbau der Gebäude dem Ziel
alle
anfallenden Abfälle (u.a. Mauerwerk, Ziegel, Beton,
Porenbeton, Fliesen, Holz und Holzdachstuhl, Böden und
Bodenbeläge, Estriche, Dachpappen, Gipskartonplatten,
Türen,
Dämmungen, Fenstern und Zargen sowie technischer
Anlagen
und sonstiger Einbauten) zu separieren und sortenrein
zu
fraktionieren.
Material zerkleinern, auf der Baustelle transportieren
und zur
Entsorgung bereitstellen.
Estrich, Dämmlagen und Sperrschichten sind ebenfalls zu
separieren

Schwarze Anhaftungen an Bodenplatten, Fundamenten,
Deckenplatten, Keller- und Außenwänden sind soweit
möglich
zu entfernen und für die Entsorgung zu separieren.

Die Entsorgung der Abfälle wird gesondert vergütet.
Menge: 7080,000 m³

**05.4 Zulage Abschleifen bituminöser Rückstände, Sanitär**
Zulageposition zur vollständigen Entfernung von
bituminösen
Rückständen im Bodenaufbau von Sanitäreinrichtungen und
Feuchträumen durch handgeführtes Fräsen oder Schleifen
mit
Direkt-Absaugung des Staubes. Ausführung in Anlehnung
an
das BT 40-Verfahren.

Durchführung mit handgeführten Fräs- oder
Schleifgeräten und
Direktabsaugung; Ziel ist eine rückstandsfreie
mineralische
Oberfläche.

Bituminöse Rückstände im Sanitärbereich sind frei von
PAK
und Asbest (labortechnisch überprüft).

Position nur bei Erfordernis und nach Anweisung durch
den
AG.

Anfallendes Schleif-/Fräsgut auffangen, fachgerecht
verpacken
und in Container transportieren.

Die Entsorgung erfolgt über eine gesonderte Position.
Menge: 50,000 m²

**05.5 Zulage HWL-Dämmung, separieren**
Zulage zur Separierung von Dämmstoffen aus
Holzwolle-Leichtbauplatten (HWL-Platten) Beim Rückbau
des
Gebäudes.

Ausführung in Tür- und Fensterlaibung, als Putzträger
an
Decken und im Traufbereich des Daches.

Staubarme Demontage unter Berücksichtigung des
allgemeinen Arbeitsschutzes.

Alle freiwerdenen Abfälle sind zu Separieren, getrennt
zu
Lagern und zu entsorgen.

Rückbauverfahren nach Wahl des AN.

Eine Vermischung von Dämmstoffen und mineralischen
Abbruchabfällen beim Rückbau der Gebäude ist in jedem
Falle
zu vermeiden.
Bereitstellung der Abfälle sortenrein für den
Transport zur
Verwertungs- oder Entsorgungsanlage, inkl. Stellung von
Containern/BigBags für die einzelnen Abfallarten.

Die Entsorgung erfolgt über eine gesonderte Position.
Menge: 500,000 m²

**05.6 Rückbau der Fundamente**
Vollständiger Rückbau der Fundamente inkl. notwendiger
Erdarbeiten

Die Verfüllung der Baugrube erfolgt im Rahmen des
Planumsangleichs in gesonderter Position.

Fundamentmaterial muss gemäß GewAbfV frei von
Fremdstoffen und Anhaftungen (z.B. teerhaltige
Sperrschichten) getrennt, zerkleinert, innerhalb des
Baufeldes
transportiert und gelagert werden.

Bei der Bearbeitung des Abbruchs ist zu
berücksichtigen, dass
einige gefährliche Abfälle nur schrittweise entfernt
werden
können. Die Koordination dieser Arbeiten liegt in der
Verantwortung des Auftragnehmers (AN).
Die Entsorgung des Abbruchmaterials (gefährlich /
ungefährlich) erfolgt über eine gesonderte Position.
Menge: 400,000 m³

**05.7 Zulage Abschleifen bituminöser Rückstände, horizontal und vertikal**
Zulageposition zur vollständigen Entfernung von
bituminösen
Rückständen an Bodenplatten, Fundamenten,
Deckenplatten,
Keller- und Außenwänden durch handgeführtes Fräsen oder
Schleifen mit Direkt-Absaugung des Staubes. Ausführung
in
Anlehnung an das BT 40-Verfahren.

Ausführung horizontal und vertikal.

Ziel ist die Herstellung einer sauberen Betonfläche
ohne
schwarze Anhaftungen zur Bewahrung der
Recyclingfähigkeit
des Abbruchmaterials.

Durchführung unter Berücksichtigung der Anforderungen
nach
TRGS 519, TRGS 524 und TRGS 551.

Position nur bei Erfordernis und nach Anweisung durch
den
AG.

Anfallendes Schleif-/Fräsgut auffangen, fachgerecht
verpacken
und in Container transportieren.

Die Entsorgung erfolgt über eine gesonderte Position.
Menge: 100,000 m²

**05.8 Verfüllmaterial liefern und einbauen**
Verdichtungsfähiges Verfüllmaterial liefern und
witterungsgeschützt zum Einbau bereitstellen.
Baufeld verfüllen, lagenweise verdichten und
anschließend
planieren.
Verdichtungsnachweise sind zu erbringen; die Kosten
hierfür
sind im Einheitspreis enthalten.

Anforderungen an das Material:
gemäß ZTV E-StB; Qualitätsnachweis RC-1/BM-0/BG-0 nach
EBV; Materialfeuchte gemäß Einbaubedingungen der ZTV
E-StB. Transporte innerhalb des Baufelds sind
enthalten.
Menge: 500,000 m³

### Titel 06 Entsorgung

*Hinweis*
Hinweise zur Entsorgung

Im Fall einer Sammelentsorgung (nur für Kleinmengen von
jährlich weniger als 20 t je Erzeugernummer und
Abfallschlüssel zulässig) sind vom Auftragnehmer die
Entgelte für die Entsorgung von gefährlichen
Bauabfällen
als Gesamtkosten für Sammlung, Transport und
Entsorgung zu kalkulieren.

Entsorgung gefährlicher Abfälle:
Die Entsorgung gefährlicher Abfälle erfolgt in
Rücksprache mit
dem AG durch den AN. Die Abfalltransportscheine
(Begleit-
und Übernahmescheine) für nachweispflichtige Abfälle
sind
vom externen Abfallbevollmächtigten des AG
anzufertigen.
Der Abfallbevollmächtigte ist mindestens 2 Tage vorher
zu
benachrichtigen. Die Deklaration der Abfälle inkl.
Einstufung
der mineralischen Abfälle erfolgt durch den externen
Abfallbeauftragten des AGs.
Die anfallenden Gebühren und sämtliche Kosten der
ordnungsgemäßen Entsorgung (u. A. auch die Gebühren für
das Andienungsverfahren für gefährliche Abfälle)
werden vom
AN übernommen. Der Nachweis der geordneten Entsorgung
ist
unmittelbar zu erbringen. Grundsätzlich hat der AN
durch seine
Sach- und Fachkunde die ordnungsgemäße Sicherung und
den
fachgerechten Transport (u.A. Abplanen,
Transportnetze, etc.)
in abschließbaren Deckelcontainern zu gewährleisten.
Der AN hat die Voraussetzungen für den Transport von
Abfällen gemäß §§ 53, 54 KrWG zu erfüllen. Die
Transportgenehmigung / Beförderungserlaubnis ist bei
Auftragserteilung durch den AN vorzulegen. Der AN muss
technisch und organisatorisch das elektronische
Nachweisverfahren (z.B. ZEDAL) gemäß NachwV anwenden.
An der Abfallbilanz der gefährlichen Abfälle hat der
AN durch
Aufbereitung und Vorlage der Daten mitzuwirken.
Sämtliche
Beseitigungs- und Verwertungswege der gefährlichen
Abfälle
sind mit Begleit-, Übernahme- und Wiegescheinen zu
belegen.
Sämtliche Entsorgungsnachweise und Begleitpapiere für
gefährliche Abfälle werden durch den externen
Abfallbevollmächtigten des AG erstellt. Der Transport
und die
Entsorgung sowie hierzu notweniger Nebenleistungen hat
durch
den AN oder ein von ihm beauftragtes und zertifiziertes
Unternehmen zu erfolgen. Abfallerzeuger ist der
Bauherr mit
der bei der Landesbehörde registrierten Betriebsstätte.

Entsorgung nicht gefährlicher Abfälle
Der Abbruch und die Entsorgung der nicht gefährlichen
Materialien/Abfälle hat  entsprechend der behördlichen
Vorschriften und einschlägigen Gesetzn zu erfolgen. Zu
den
einschlägigen Gesetzen ist insbesondere, die seit dem
18.04.2017 geltende Aktualisierung der GewAbfV zu
befolgen,
welche im Bereich der Baumaßnahmen zu erweiterten
Getrenntsammlungs- und Dokumentationspflichten führt
und zu
befolgen ist.
Danach sind Mischabfälle (AVV 170107 und AVV 170904)
konsequent zu vermeiden. Verpackungsmaterialien
(AVV-Gruppe 1501) - sofern diese nicht an
entsorgungspflichtige Produktverantwortliche
zurückgeführt
oder einem Verwertungskreislauf zugeführt werden,
fallen
ebenfalls unter die Gewerbeabfallverordnung. Die
Kosten des
getrennten Sammelns und der Entsorgung dieser
Verpackungsmaterialien werden nicht vom AG übernommen.
Die verpflichtende Dokumentation für diese Abfälle ist
Sache
des AN und nicht Gegenstand des AG und wird nicht
separat
vergütet. Auf Verlangen des AG ist diese zur Einsicht
vorzulegen. Die Entsorgung sämtlicher nicht
gefährlicher
Abfälle erfolgt durch den AN (inkl. Transport- und
Entsorgungsgebühren).
Die Abfalltransportscheine / Registerbelege für nicht
nachweispflichtige Abfälle sind vom AN anzufertigen.
Die Deklaration aller Abfälle inkl. Einstufung der
Abfälle erfolgt
durch den externen Abfallbevollmächtigen des AG.

*Hinweis*

**06.1 AVV 160214, gebrauchte Geräte, entsorgen**
Elektroschrott / elektronische Geräte, ungefährlich,
Abfallschlüssel nach AVV (Abfallverzeichnis-Verordnung)

160214 gebrauchte Geräte mit Ausnahme derjenigen, die
unter
160209 bis 160213 fallen
hier: Elektroschrott und elektronische Geräte

Material auf Baustelle lagern, in Behälter des AN
laden, mit
LKW des AN zur Entsorgungsstelle transportieren,
entsorgen.
Behältergröße nach Wahl des AN, Mengenermittlung und
Abrechnung nach Wiegeschein. Sämtliche
Entsorgungsgebühren sind einzukalkulieren.
Menge: 2,000 t

**06.2 AVV 170101, Beton, RC-3, entsorgen**
Bau- und Abbruchabfälle, Beton, Ziegel, Fliesen und
Keramik,
nicht gefährlich, Abfallschlüssel nach AVV
(Abfallverzeichnis-Verordnung) für:

170101 Beton - Materialklasse bis RC-3

gemäß Analyse nach Ersatzbaustoffverordnung (EBV)
Anlage
1, Tabelle 1 in Verbindung mit den Vollzugshinweisen
für das
Land Brandenburg, Anhang 5 Tabelle 1
(Verdachtsunabhängiger Mindestuntersuchungsumfang).

Material auf Baustelle lagern, in Behälter des AN
laden, mit
LKW des AN zur Entsorgungsstelle transportieren,
entsorgen.
Behältergröße nach Wahl des AN, Mengenermittlung und
Abrechnung nach Wiegeschein. Sämtliche
Entsorgungsgebühren sind einzukalkulieren.
Menge: 1000,000 t

**06.3 AVV 170101, Beton, RC-2, entsorgen**
Bau- und Abbruchabfälle, Beton, Ziegel, Fliesen und
Keramik,
nicht gefährlich, Abfallschlüssel nach AVV
(Abfallverzeichnis-Verordnung) für:

170101 Beton - Materialklasse RC-2

gemäß Analyse nach Ersatzbaustoffverordnung (EBV)
Anlage
1, Tabelle 1 in Verbindung mit den Vollzugshinweisen
für das
Land Brandenburg, Anhang 5 Tabelle 1
(Verdachtsunabhängiger Mindestuntersuchungsumfang).

Material auf Baustelle lagern, in Behälter des AN
laden, mit
LKW des AN zur Entsorgungsstelle transportieren,
entsorgen.
Behältergröße nach Wahl des AN, Mengenermittlung und
Abrechnung nach Wiegeschein. Sämtliche
Entsorgungsgebühren sind einzukalkulieren.
Menge: 400,000 t

**06.4 AVV 170101, Beton, RC-1, entsorgen**
Bau- und Abbruchabfälle, Beton, Ziegel, Fliesen und
Keramik,
nicht gefährlich, Abfallschlüssel nach AVV
(Abfallverzeichnis-Verordnung) für:

170101 Beton - Materialklasse RC-1

gemäß Analyse nach Ersatzbaustoffverordnung (EBV)
Anlage
1, Tabelle 1 in Verbindung mit den Vollzugshinweisen
für das
Land Brandenburg, Anhang 5 Tabelle 1
(Verdachtsunabhängiger Mindestuntersuchungsumfang).

Material auf Baustelle lagern, in Behälter des AN
laden, mit
LKW des AN zur Entsorgungsstelle transportieren,
entsorgen.
Behältergröße nach Wahl des AN, Mengenermittlung und
Abrechnung nach Wiegeschein. Sämtliche
Entsorgungsgebühren sind einzukalkulieren.
Menge: 300,000 t

**06.5 AVV 170101, Porenbeton, bis RC-3, entsorgen**
Bau- und Abbruchabfälle, Beton, Ziegel, Fliesen und
Keramik,
nicht gefährlich, Abfallschlüssel nach AVV
(Abfallverzeichnis-Verordnung) für:

170101 Porenbeton - Materialklasse bis RC-3

gemäß Analyse nach Ersatzbaustoffverordnung (EBV)
Anlage
1, Tabelle 1 in Verbindung mit den Vollzugshinweisen
für das
Land Brandenburg, Anhang 5 Tabelle 1
(Verdachtsunabhängiger Mindestuntersuchungsumfang).

Material auf Baustelle lagern, in Behälter des AN
laden, mit
LKW des AN zur Entsorgungsstelle transportieren,
entsorgen.
Behältergröße nach Wahl des AN, Mengenermittlung und
Abrechnung nach Wiegeschein. Sämtliche
Entsorgungsgebühren sind einzukalkulieren.
Menge: 200,000 t

**06.6 AVV 170102, Ziegel, bis RC-3, entsorgen**
Bau- und Abbruchabfälle, Beton, Ziegel, Fliesen und
Keramik,
nicht gefährlich, Abfallschlüssel nach AVV
(Abfallverzeichnis
Verordnung) für:

170102 Ziegel - Materialklasse bis RC-3

gemäß Analyse nach Ersatzbaustoffverordnung (EBV)
Anlage
1, Tabelle 1 in Verbindung mit den Vollzugshinweisen
für das
Land Brandenburg, Anhang 5 Tabelle 1
(Verdachtsunabhängiger Mindestuntersuchungsumfang).

Material auf Baustelle lagern, in Behälter des AN
laden, mit
LKW des AN zur Entsorgungsstelle transportieren,
entsorgen.
Behältergröße nach Wahl des AN, Mengenermittlung und
Abrechnung nach Wiegeschein. Sämtliche
Entsorgungsgebühren sind einzukalkulieren.
Menge: 100,000 t

**06.7 AVV 170103, Fliesen, Ziegel und Keramik, RC-3, entsorgen**
Bau- und Abbruchabfälle, Beton, Ziegel, Fliesen und
Keramik,
nicht gefährlich, Abfallschlüssel nach AVV
(Abfallverzeichnis-Verordnung) für:

170103, Fliesen, Ziegel und Keramik
Materialklasse bis einschließlich RC-3
gemäß Analyse nach Ersatzbaustoffverordnung (EBV)
Anlage
1, Tabelle 1 in Verbindung mit den Vollzugshinweisen
für das
Land Brandenburg, Anhang 5 Tabelle 1
(Verdachtsunabhängiger Mindestuntersuchungsumfang).

Material auf Baustelle lagern, in Behälter des AN
laden, mit
LKW des AN zur Entsorgungsstelle transportieren,
entsorgen.
Behältergröße nach Wahl des AN, Mengenermittlung und
Abrechnung nach Wiegeschein. Sämtliche
Entsorgungsgebühren sind einzukalkulieren.
Menge: 5,000 t

**06.8 AVV 170107, Gemische aus Beton, Ziegel, Fliesen u. Keramik, bis RC-3, entsorgen**
Hinweis:
Gemäß GewAbfV sind Mischabfälle (AVV 170107 und 170904)
konsequent zu vermeiden.

Bau- und Abbruchabfälle, Beton, Ziegel, Fliesen und
Keramik,
nicht gefährlich, Abfallschlüssel nach AVV
(Abfallverzeichnis-Verordnung) für:

170107 Gemische aus Beton, Ziegeln, Fliesen und
Keramik -
bis Materialklasse RC-3

gemäß Analyse nach Ersatzbaustoffverordnung (EBV)
Anlage
1, Tabelle 1 in Verbindung mit den Vollzugshinweisen
für das
Land Brandenburg, Anhang 5 Tabelle 1
(Verdachtsunabhängiger Mindestuntersuchungsumfang

Material auf Baustelle lagern, in Behälter des AN
laden, mit
LKW des AN zur Entsorgungsstelle transportieren,
entsorgen.
Behältergröße nach Wahl des AN, Mengenermittlung und
Abrechnung nach Wiegeschein. Sämtliche
Entsorgungsgebühren sind einzukalkulieren.
Menge: 30,000 t

**06.9 AVV 170201, Holz, A III, entsorgen**
Bau- und Abbruchabfälle, Holz, Glas und Kunststoff,
nicht gefährlich, Abfallschlüssel nach AVV
(Abfallverzeichnis-Verordnung)

170201 Bau-/Abbruchabfall Holz, nicht
schadstoffbelastet,
Altholzkategorie A III,

Material auf Baustelle lagern, in Behälter des AN
laden, mit
LKW des AN zur Entsorgungsstelle transportieren,
entsorgen.
Behältergröße nach Wahl des AN, Mengenermittlung und
Abrechnung nach Wiegeschein. Sämtliche
Entsorgungsgebühren sind einzukalkulieren.
Menge: 3,000 t

**06.10 AVV 170202, Glas, entsorgen**
Bau- und Abbruchabfälle, Holz, Glas und Kunststoff,
nicht gefährlich, Abfallschlüssel nach AVV
(Abfallverzeichnis-Verordnung)

170202 Bau-/Abbruchabfall, Glas, nicht
schadstoffbelastet,

Material auf Baustelle lagern, in Behälter des AN
laden, mit
LKW des AN zur Entsorgungsstelle transportieren,
entsorgen.
Behältergröße nach Wahl des AN, Mengenermittlung und
Abrechnung nach Wiegeschein. Sämtliche
Entsorgungsgebühren sind einzukalkulieren.
Menge: 2,500 t

**06.11 AVV 170203, Kunststoffe, nicht schadstoffbelastet, entsorgen**
Bau- und Abbruchabfälle aus Kunststoffen, nicht
gefährlich,
Abfallschlüssel nach AVV (Abfallverzeichnis-Verordnung)

170203 Kunststoffabfälle, nicht schadstoffbelastet,

Material auf Baustelle lagern, in Behälter des AN
laden, mit
LKW des AN zur Entsorgungsstelle transportieren,
entsorgen.
Behältergröße nach Wahl des AN, Mengenermittlung und
Abrechnung nach Wiegeschein. Sämtliche
Entsorgungsgebühren sind einzukalkulieren.
Menge: 0,500 t

**06.12 AVV 170302, Bitumengemische, entsorgen**
Bau- und Abbruchabfälle, Bitumengemische, ungefährlich,
Abfallschlüssel nach AVV (Abfallverzeichnis-Verordnung)

170302 Bitumenpappenabfälle, asbestfrei
hier: Dachpappenabfälle, asbest- und teerfrei

Material auf Baustelle lagern, in verschließbaren
Behälter des
AN laden, mit LKW des AN zur Entsorgungsstelle
transportieren, entsorgen. Behältergröße nach Wahl des
AN,
Mengenermittlung und Abrechnung nach Wiegeschein.
Sämtliche Entsorgungsgebühren sind einzukalkulieren.
Menge: 15,000 t

**06.13 AVV 170405, Eisen/Stahl, entsorgen**
Bau- und Abbruchabfälle, Metalle, nicht gefährlich,
Abfallschlüssel nach AVV (Abfallverzeichnis-Verordnung)

170405 Eisen/Stahl, nicht schadstoffbelastet
hier: Stahlträger, Stahlkonstruktionen, Armierung

Material auf Baustelle lagern, in Behälter des AN
laden, mit
LKW des AN zur Entsorgungsstelle transportieren,
entsorgen.
Behältergröße nach Wahl des AN, Mengenermittlung und
Abrechnung nach Wiegeschein. Sämtliche
Entsorgungsgebühren sind einzukalkulieren.
Menge: 50,000 t

**06.14 AVV 170407, gemischte Metalle, entsorgen**
Bau- und Abbruchabfälle, Metalle, nicht gefährlich,
Abfallschlüssel nach AVV (Abfallverzeichnis-Verordnung)

170407 gemischte Metalle, nicht schadstoffbelastet
hier: Schrott & Metalle

Material auf Baustelle lagern, in Behälter des AN
laden, mit
LKW des AN zur Entsorgungsstelle transportieren,
entsorgen.
Behältergröße nach Wahl des AN, Mengenermittlung und
Abrechnung nach Wiegeschein. Sämtliche
Entsorgungsgebühren sind einzukalkulieren.
Menge: 10,000 t

**06.15 AVV 170411, Kabel, entsorgen**
Bau- und Abbruchabfälle, Metalle, nicht gefährlich,
Abfallschlüssel nach AVV (Abfallverzeichnis-Verordnung)

170411 Kabel, nicht schadstoffbelastet,

Material auf Baustelle lagern, in Behälter des AN
laden, mit
LKW des AN zur Entsorgungsstelle transportieren,
entsorgen.
Behältergröße nach Wahl des AN, Mengenermittlung und
Abrechnung nach Wiegeschein. Sämtliche
Entsorgungsgebühren sind einzukalkulieren.
Menge: 1,000 t

**06.16 AVV 170504, Boden, bis BM-F3*, entsorgen**
Bau- und Abbruchabfälle, Boden, Steine und Baggergut,
nicht gefährlich, Abfallschlüssel nach AVV
(Abfallverzeichnis-Verordnung)

170504 Boden und Steine, nicht schadstoffbelastet
Materialklasse bis BM-F3*

gemäß Analyse nach Ersatzbaustoffverordnung (EBV)
Anlage
1, Tabelle 3 in Verbindung mit den Vollzugshinweisen
für das
Land Brandenburg, Anhang 5 Tabelle 1
(Verdachtsunabhängiger Mindestuntersuchungsumfang).

Material auf Baustelle lagern, in Behälter des AN
laden, mit
LKW des AN zur Entsorgungsstelle transportieren,
entsorgen.
Behältergröße nach Wahl des AN, Mengenermittlung und
Abrechnung nach Wiegeschein.
Sämtliche Entsorgungsgebühren sind einzukalkulieren.

Bedarfsposition in Abhängigkeit der Ergebnisse der
Deklarationsanalyse.
Menge: 500,000 t

**06.17 AVV 170604, Dämmmaterial, nicht schadstoffbelastet, entsorgen**
Bau- und Abbruchabfälle, nicht gefährlich,
Abfallschlüssel nach
AVV (Abfallverzeichnis-Verordnung)

170604 Dämmmaterial, nicht schadstoffbelastet
hier: ungefährliche Dämmstoffe, EPS

Material auf Baustelle lagern, in Behälter des AN
laden, mit
LKW des AN zur Entsorgungsstelle transportieren,
entsorgen.
Behältergröße nach Wahl des AN, Mengenermittlung und
Abrechnung nach Wiegeschein. Sämtliche
Entsorgungsgebühren sind einzukalkulieren.
Menge: 0,500 t

**06.18 AVV 170904, gemischte Bau- und Abbruchabfälle, entsorgen**
Hinweis:
Gemäß GewAbfV sind Mischabfälle (AVV 170107 und 170904)
konsequent zu vermeiden.

Sonstige Bau- und Abbruchabfälle, nicht gefährlich,
Abfallschlüssel nach AVV (Abfallverzeichnis-Verordnung)

170904 gemischte Bau- und Abbruchabfälle, nicht
schadstoffbelastet
hier: Bodenbeläge, Folien, HWL-Abfälle, gemische

Material auf Baustelle lagern, in Behälter des AN
laden, mit
LKW des AN zur Entsorgungsstelle transportieren,
entsorgen.
Behältergröße nach Wahl des AN, Mengenermittlung und
Abrechnung nach Wiegeschein. Sämtliche
Entsorgungsgebühren sind einzukalkulieren.
Menge: 30,000 t

**06.19 AVV 200307, Sperrmüll, entsorgen**
Bau- und Abbruchabfälle, Sperrmüll, nicht gefährlich,
Abfallschlüssel nach AVV (Abfallverzeichnis-Verordnung)

200307 Sperrmüll, nicht schadstoffbelastet

Material auf Baustelle lagern, in Behälter des AN
laden, mit
LKW des AN zur Entsorgungsstelle transportieren,
entsorgen.
Behältergröße nach Wahl des AN, Mengenermittlung und
Abrechnung nach Wiegeschein. Sämtliche
Entsorgungsgebühren sind einzukalkulieren.
Menge: 1,000 t

*Hinweis*

**06.20 AVV 170106* Bauschutt, gefährlicher Abfall (DK I) entsorgen**
Bau- und Abbruchabfälle, Beton, Ziegel, Fliesen und
Keramik,
Abfallschlüssel nach AVV
(Abfallverzeichnis-Verordnung) für:

170106* Bauschutt, schadstoffbelastet - gefährlicher
Abfall
(Deponieklasse 1)

gemäß Analyse nach Ersatzbaustoffverordnung (EBV)
Anlage
1, Tabelle 1 in Verbindung mit den Vollzugshinweisen
für das
Land Brandenburg, Anhang 5 Tabelle 1
(Verdachtsunabhängiger Mindestuntersuchungsumfang) in
Verbindung mit Parameter und Zuordnungswerten gem.
Deponieverordnung (DepV Anhang 3).

Material auf Baustelle lagern, in verschließbaren
Behälter des
AN laden, mit LKW des AN zur Entsorgungsstelle
transportieren, entsorgen. Behältergröße nach Wahl des
AN,
Mengenermittlung und Abrechnung nach Wiegeschein.
Sämtliche Entsorgungsgebühren sind einzukalkulieren.

Bedarfsposition in Abhängigkeit der Ergebnisse der
Deklarationsanalyse.
Menge: 5,000 t

**06.21 AVV 170106* Bauschutt, gefährlicher Abfall (DK II) entsorgen**
Bau- und Abbruchabfälle, Beton, Ziegel, Fliesen und
Keramik,
Abfallschlüssel nach AVV
(Abfallverzeichnis-Verordnung) für:

170106* Bauschutt, schadstoffbelastet - gefährlicher
Abfall
(Deponieklasse 2)

gemäß Analyse nach Ersatzbaustoffverordnung (EBV)
Anlage
1, Tabelle 1 in Verbindung mit den Vollzugshinweisen
für das
Land Brandenburg, Anhang 5 Tabelle 1
(Verdachtsunabhängiger Mindestuntersuchungsumfang) in
Verbindung mit Parameter und Zuordnungswerten gem.
Deponieverordnung (DepV Anhang 3).

Material auf Baustelle lagern, in verschließbaren
Behälter des
AN laden, mit LKW des AN zur Entsorgungsstelle
transportieren, entsorgen. Behältergröße nach Wahl des
AN,
Mengenermittlung und Abrechnung nach Wiegeschein.
Sämtliche Entsorgungsgebühren sind einzukalkulieren.

Bedarfsposition in Abhängigkeit der Ergebnisse der
Deklarationsanalyse.
Menge: 20,000 t

**06.22 AVV 170106* Bauschutt, gefährlicher Abfall (DK III) entsorgen**
Bau- und Abbruchabfälle, Beton, Ziegel, Fliesen und
Keramik,
Abfallschlüssel nach AVV
(Abfallverzeichnis-Verordnung) für:

170106* Bauschutt, schadstoffbelastet - gefährlicher
Abfall
(Deponieklasse 3)

gemäß Analyse nach Ersatzbaustoffverordnung (EBV)
Anlage
1, Tabelle 1 in Verbindung mit den Vollzugshinweisen
für das
Land Brandenburg, Anhang 5 Tabelle 1
(Verdachtsunabhängiger Mindestuntersuchungsumfang) in
Verbindung mit Parameter und Zuordnungswerten gem.
Deponieverordnung (DepV Anhang 3).

Material auf Baustelle lagern, in verschließbaren
Behälter des
AN laden, mit LKW des AN zur Entsorgungsstelle
transportieren, entsorgen. Behältergröße nach Wahl des
AN,
Mengenermittlung und Abrechnung nach Wiegeschein.
Sämtliche Entsorgungsgebühren sind einzukalkulieren.

Bedarfsposition in Abhängigkeit der Ergebnisse der
Deklarationsanalyse.
Menge: 80,000 t

**06.23 AVV 170204*, Holz, A IV, entsorgen**
Ausführung der Arbeiten im gleichen Wortlaut wie in
Hauptposition "AVV 170201, Holz, A III, entsorgen"
beschrieben, jedoch handelt es sich hierbei um Altholz
A IV,
Entsorgungsnachweis gemäß Nachweisverordnung ist
erforderlich.

170204* Bau-/Abbruchabfall Holz, schadstoffbelastet,
Altholzkategorie A IV

Material auf Baustelle lagern, in verschließbaren
Behälter des
AN laden, mit LKW des AN zur Entsorgungsstelle
transportieren, entsorgen. Behältergröße nach Wahl des
AN,
Mengenermittlung und Abrechnung nach Wiegeschein.
Sämtliche Entsorgungsgebühren sind einzukalkulieren.
Menge: 50,000 t

**06.24 AVV 170409*, Metalle mit gefährlichen Verunreinigungen, entsorgen**
Bau- und Abbruchabfälle, Metalle mit gefährlichen
Verunreinigungen, Abfallschlüssel nach AVV
(Abfallverzeichnis-Verordnung)

170409* Metallabfälle, die durch gefährliche Stoffe
verunreinigt
sind, schadstoffbelastet (Asbest)
hier: Heizkörper mit KMF-Dämmungen

Material auf Baustelle lagern, in verschließbaren
Behälter des
AN laden, mit LKW des AN zur Entsorgungsstelle
transportieren, entsorgen. Behältergröße nach Wahl des
AN,
Mengenermittlung und Abrechnung nach Wiegeschein.
Sämtliche Entsorgungsgebühren sind einzukalkulieren.
Menge: 7,500 t

**06.25 AVV 170601* Fräsgut, asbesthaltig, entsorgen, DK III**
Bau- und Abbruchabfälle, Dämmmaterial, gefährlich,
Abfallschlüssel nach AVV (Abfallverzeichnis-Verordnung)

170601* Dämmmaterial, das Asbest enthält, entsorgen
hier: asbesthaltiges Fräsgut
Entsorgung auf einer Deponie der Klasse III.
Die Zuordnung zu DK III richtet sich nach DepV Anhang
3 und
entsprechender Annahmeerklärung der Deponie.

Material auf Baustelle lagern, in verschließbaren
Behälter des
AN laden, mit LKW des AN zur Entsorgungsstelle
transportieren, entsorgen. Behältergröße nach Wahl des
AN,
Mengenermittlung und Abrechnung nach Wiegeschein.
Sämtliche Entsorgungsgebühren sind einzukalkulieren.
Menge: 15,000 t

**06.26 AVV 170603*, Dämmmaterial, KMF, gefährlich, entsorgen**
Bau- und Abbruchabfälle, Dämmmaterial, gefährlich,
Abfallschlüssel nach AVV (Abfallverzeichnis-Verordnung)

170603* Anderes Dämmmaterial, welches aus gefährlichen
Stoffen besteht, entsorgen
hier: lose KMF-Dämmungen, Dämmungen hinter
Abhangdecken und Wänden, Rohrisolierungen

Material auf Baustelle lagern, in verschließbaren
Behälter des
AN laden, mit LKW des AN zur Entsorgungsstelle
transportieren, entsorgen. Behältergröße nach Wahl des
AN,
Mengenermittlung und Abrechnung nach Wiegeschein.
Sämtliche Entsorgungsgebühren sind einzukalkulieren.
Menge: 1,000 t

**06.27 AVV 170603*, Dämmmaterial, XPS mit FCKW, gefährlich, entsorgen**
Bau- und Abbruchabfälle, Dämmmaterial, gefährlich,
Abfallschlüssel nach AVV (Abfallverzeichnis-Verordnung)

170603* Anderes Dämmmaterial, welches aus gefährlichen
Stoffen besteht, entsorgen
hier: XPS-Dämmung aus Dachaufbau
FCKW-Gehalt > 72.000 mg/kg OS

Zur Entsorgung in Sondermüllverbrennung (z.B. MEAB o.
PCK
Schwedt) oder vergleichbar.

Material auf Baustelle lagern, in verschließbaren
Behälter des
AN laden, mit LKW des AN zur Entsorgungsstelle
transportieren, entsorgen. Behältergröße nach Wahl des
AN,
Mengenermittlung und Abrechnung nach Wiegeschein.
Sämtliche Entsorgungsgebühren sind einzukalkulieren.
Menge: 1,500 t

**06.28 AVV 200121*, Leuchtstoffröhren, entsorgen**
Abfallschlüssel nach AVV (Abfallverzeichnis-Verordnung)

200121* Leuchtstoffröhren und andere quecksilberhaltige
Abfälle

Material auf Baustelle lagern, in geeignete und
bruchsichere
Behälter des AN laden, mit LKW des AN zur
Entsorgungsstelle
transportieren, entsorgen. Behältergröße nach Wahl des
AN,
Mengenermittlung und Abrechnung nach Wiegeschein.
Sämtliche Entsorgungsgebühren sind einzukalkulieren.
Menge: 0,100 t

### Titel 07 Stundenlohnarbeiten

**07.1 Vorarbeiter/-in**
Stundenlohnarbeiten durch Vorarbeiter/-in
Menge: 3,000 h

**07.2 Baufacharbeiter**
Stundenlohnarbeiten durch Baufacharbeiter/-in
Menge: 3,000 h

**07.3 Bauhelfer**
Stundenlohnarbeiten durch Bauhelfer/-in
Menge: 3,000 h

**07.4 Minibagger, stellen**
Verrechnungssatz für Stellen eines Minibaggers nach
Anweisung durch den AG;
Inklusive sonstiger Nebenkosten (Betriebsmittel,
Benzin, etc.)
und Bedienpersonal
Menge: 10,000 h

**07.5 Minibagger, An-/Abtransport**
Kosten für An- und Abtransport eines Minibaggers, nach
Anweisung durch den AG zur Baustelle.
Inklusive erforderlicher Arbeiten und Einholung einer
Transportgenehmigung. Einheitspreis im Bezug auf eine
einfache Strecke zwischen Lager des AN und der
Baustelle.
Menge: 1,000 St

**07.6 Suchschachtung**
Suchschachtung im Boden, nach Anweisung des AG, für
Bestandsleitungen oder Bauwerke, Freilegen und
Aushubmaterial lagern, wieder verfüllen und verdichten
gemäß
ZTVE.
Aushub: maximale Tiefe bis 2,50 m, Sohlbreite bis 1,50
m
Sohllänge bis 5,0 m
Menge: 10,000 m³

USt %: 19,00
